# Mahd Straßenbegleitgrün 2026
Angebotsaufforderung (GAEB 90, DA83)
Währung: EUR
Auftraggeber: Stadt Bernau bei Berlin Der Bürgermeister Bürgermeisterstraß

## Mahd Straßenbegleitgrün 2026

### 01 Stadtzentrum

**01.0001 Gebrauchsrasen mähen 2x**
*** Bezugsbeschreibung
Gebrauchsrasen mähen auf 6cm. Je nach Witterung und
Wuchshöhe 1. Schnitt ab Anfang Juni, 2. Schnitt ab
Anfang Oktober bis spätestens Ende November
2 Schnitte.
Anfallendes Schnittgut ist vom AN fachgerecht zu
entsorgen.
Abrechnung in der Abwicklung
Menge: 1597,000 m2

**01.0002 Extensivrasenfläche (Wiese) mähen 1x**
Extensivrasenfläche, Wiese, Sukzessionsflächen mähen
auf 10cm. Anzahl der Schnitte: 1 im Herbst
Anfallendes Schnittgut ist vom AN fachgerecht zu
entsorgen.
Abrechnung in der Abwicklung
Menge: 10,000 m2

**01.0003 Gebrauchsrasen mähen 1x**
*** Bedarfsposition ohne GB
*** gemäß Ausführungsbeschreibung Gebrauchsrasen mähen 2x
*** wie Position 01.0001
jedoch Anzahl der Schnitte: 1
(Stadtzentrum)
Menge: 1597,000 m2

### 02 Siedlungsgebiet Rutenfeld

**02.0001 Gebrauchsrasen mähen 2x**
*** Bezugsbeschreibung
Gebrauchsrasen mähen auf 6cm. Je nach Witterung und
Wuchshöhe 1. Schnitt ab Anfang Juni, 2. Schnitt ab
Anfang Oktober bis spätestens Ende November
2 Schnitte.
Anfallendes Schnittgut ist vom AN fachgerecht zu
entsorgen.
Abrechnung in der Abwicklung
Menge: 13446,000 m2

**02.0002 Extensivrasenfläche (Wiese) mähen 1x**
Extensivrasenfläche, Wiese, Sukzessionsflächen mähen
auf 10cm. Anzahl der Schnitte: 1 im Herbst
Anfallendes Schnittgut ist vom AN fachgerecht zu
entsorgen.
Abrechnung in der Abwicklung
Menge: 602,000 m2

**02.0003 Gebrauchsrasen mähen 1x**
*** Bedarfsposition ohne GB
*** gemäß Ausführungsbeschreibung Gebrauchsrasen mähen 2x
*** wie Position 02.0001
jedoch Anzahl der Schnitte: 1
(Rutenfeld)
Menge: 13446,000 m2

### 03 Siedlungsgebiet Ladeburg

**03.0001 Gebrauchsrasen mähen 2x**
*** Bezugsbeschreibung
Gebrauchsrasen mähen auf 6cm. Je nach Witterung und
Wuchshöhe 1. Schnitt ab Anfang Juni, 2. Schnitt ab
Anfang Oktober bis spätestens Ende November
2 Schnitte.
Anfallendes Schnittgut ist vom AN fachgerecht zu
entsorgen.
Abrechnung in der Abwicklung
Menge: 35846,000 m2

**03.0002 Extensivrasenfläche (Wiese) mähen 1x**
Extensivrasenfläche, Wiese, Sukzessionsflächen mähen
auf 10cm. Anzahl der Schnitte: 1 im Herbst
Anfallendes Schnittgut ist vom AN fachgerecht zu
entsorgen.
Abrechnung in der Abwicklung
Menge: 1000,000 m2

**03.0003 Gebrauchsrasen mähen 1x**
*** Bedarfsposition ohne GB
*** gemäß Ausführungsbeschreibung Gebrauchsrasen mähen 2x
*** wie Position 03.0001
jedoch Anzahl der Schnitte: 1
(Ladeburg)
Menge: 35846,000 m2

### 04 Siedlungsgebiet Rehberge/ Blumenhag

**04.0001 Gebrauchsrasen mähen 2x**
*** Bezugsbeschreibung
Gebrauchsrasen mähen auf 6cm. Je nach Witterung und
Wuchshöhe 1. Schnitt ab Anfang Juni, 2. Schnitt ab
Anfang Oktober bis spätestens Ende November
2 Schnitte.
Anfallendes Schnittgut ist vom AN fachgerecht zu
entsorgen.
Abrechnung in der Abwicklung
Menge: 30855,000 m2

**04.0002 Extensivrasenfläche (Wiese) mähen 1x**
Extensivrasenfläche, Wiese, Sukzessionsflächen mähen
auf 10cm. Anzahl der Schnitte: 1 im Herbst
Anfallendes Schnittgut ist vom AN fachgerecht zu
entsorgen.
Abrechnung in der Abwicklung
Menge: 3000,000 m2

**04.0003 Gebrauchsrasen mähen 1x**
*** Bedarfsposition ohne GB
*** gemäß Ausführungsbeschreibung Gebrauchsrasen mähen 2x
*** wie Position 04.0001
jedoch Anzahl der Schnitte: 1
(Rehberge/Blumenhag)
Menge: 30855,000 m2

### 05 Siedlungsgebiet Friedenstal

**05.0001 Gebrauchsrasen mähen 2x**
*** Bezugsbeschreibung
Gebrauchsrasen mähen auf 6cm. Je nach Witterung und
Wuchshöhe 1. Schnitt ab Anfang Juni, 2. Schnitt ab
Anfang Oktober bis spätestens Ende November
2 Schnitte.
Anfallendes Schnittgut ist vom AN fachgerecht zu
entsorgen.
Abrechnung in der Abwicklung
Menge: 26291,000 m2

**05.0002 Extensivrasenfläche (Wiese) mähen 1x**
Extensivrasenfläche, Wiese, Sukzessionsflächen mähen
auf 10cm. Anzahl der Schnitte: 1 im Herbst
Anfallendes Schnittgut ist vom AN fachgerecht zu
entsorgen.
Abrechnung in der Abwicklung
Menge: 3000,000 m2

**05.0003 Gebrauchsrasen mähen 1x**
*** Bedarfsposition ohne GB
*** gemäß Ausführungsbeschreibung Gebrauchsrasen mähen 2x
*** wie Position 05.0001
jedoch Anzahl der Schnitte: 1
(Friedenstal)
Menge: 26291,000 m2

### 06 Siedlungsgebiet Eichwerder

**06.0001 Gebrauchsrasen mähen 2x**
*** Bezugsbeschreibung
Gebrauchsrasen mähen auf 6cm. Je nach Witterung und
Wuchshöhe 1. Schnitt ab Anfang Juni, 2. Schnitt ab
Anfang Oktober bis spätestens Ende November
2 Schnitte.
Anfallendes Schnittgut ist vom AN fachgerecht zu
entsorgen.
Abrechnung in der Abwicklung
Menge: 4499,000 m2

**06.0002 Extensivrasenfläche (Wiese) mähen 1x**
Extensivrasenfläche, Wiese, Sukzessionsflächen mähen
auf 10cm. Anzahl der Schnitte: 1 im Herbst
Anfallendes Schnittgut ist vom AN fachgerecht zu
entsorgen.
Abrechnung in der Abwicklung
Menge: 10,000 m2

**06.0003 Gebrauchsrasen mähen 1x**
*** Bedarfsposition ohne GB
*** gemäß Ausführungsbeschreibung Gebrauchsrasen mähen 2x
*** wie Position 06.0001
jedoch Anzahl der Schnitte: 1
(Eichwerder)
Menge: 4499,000 m2

### 07 Siedlungsgebiet Schönow

**07.0001 Gebrauchsrasen mähen 2x**
*** Bezugsbeschreibung
Gebrauchsrasen mähen auf 6cm. Je nach Witterung und
Wuchshöhe 1. Schnitt ab Anfang Juni, 2. Schnitt ab
Anfang Oktober bis spätestens Ende November
2 Schnitte.
Anfallendes Schnittgut ist vom AN fachgerecht zu
entsorgen.
Abrechnung in der Abwicklung
Menge: 113412,000 m2

**07.0002 Extensivrasenfläche (Wiese) mähen 1x**
Extensivrasenfläche, Wiese, Sukzessionsflächen mähen
auf 10cm. Anzahl der Schnitte: 1 im Herbst
Anfallendes Schnittgut ist vom AN fachgerecht zu
entsorgen.
Abrechnung in der Abwicklung
Menge: 1000,000 m2

**07.0003 Gebrauchsrasen mähen 1x**
*** Bedarfsposition ohne GB
*** gemäß Ausführungsbeschreibung Gebrauchsrasen mähen 2x
*** wie Position 07.0001
jedoch Anzahl der Schnitte: 1
(Schönow)
Menge: 113412,000 m2

### 08 Siedlungsgebiet Lindow

**08.0001 Gebrauchsrasen mähen 2x**
*** Bezugsbeschreibung
Gebrauchsrasen mähen auf 6cm. Je nach Witterung und
Wuchshöhe 1. Schnitt ab Anfang Juni, 2. Schnitt ab
Anfang Oktober bis spätestens Ende November
2 Schnitte.
Anfallendes Schnittgut ist vom AN fachgerecht zu
entsorgen.
Abrechnung in der Abwicklung
Menge: 7929,000 m2

**08.0002 Extensivrasenfläche (Wiese) mähen 1x**
Extensivrasenfläche, Wiese, Sukzessionsflächen mähen
auf 10cm. Anzahl der Schnitte: 1 im Herbst
Anfallendes Schnittgut ist vom AN fachgerecht zu
entsorgen.
Abrechnung in der Abwicklung
Menge: 200,000 m2

**08.0003 Gebrauchsrasen mähen 1x**
*** Bedarfsposition ohne GB
*** gemäß Ausführungsbeschreibung Gebrauchsrasen mähen 2x
*** wie Position 08.0001
jedoch Anzahl der Schnitte: 1
(Lindow)
Menge: 7929,000 m2

### 09 Siedlungsgebiet Nibelungen

**09.0001 Gebrauchsrasen mähen 2x**
*** Bezugsbeschreibung
Gebrauchsrasen mähen auf 6cm. Je nach Witterung und
Wuchshöhe 1. Schnitt ab Anfang Juni, 2. Schnitt ab
Anfang Oktober bis spätestens Ende November
2 Schnitte.
Anfallendes Schnittgut ist vom AN fachgerecht zu
entsorgen.
Abrechnung in der Abwicklung
Menge: 42568,000 m2

**09.0002 Extensivrasenfläche (Wiese) mähen 1x**
Extensivrasenfläche, Wiese, Sukzessionsflächen mähen
auf 10cm. Anzahl der Schnitte: 1 im Herbst
Anfallendes Schnittgut ist vom AN fachgerecht zu
entsorgen.
Abrechnung in der Abwicklung
Menge: 5000,000 m2

**09.0003 Gebrauchsrasen mähen 1x**
*** Bedarfsposition ohne GB
*** gemäß Ausführungsbeschreibung Gebrauchsrasen mähen 2x
*** wie Position 09.0001
jedoch Anzahl der Schnitte: 1
(Nibelungen)
Menge: 42568,000 m2

### 10 Siedlungsgebiet Birkenhöhe

**10.0001 Gebrauchsrasen mähen 2x**
*** Bezugsbeschreibung
Gebrauchsrasen mähen auf 6cm. Je nach Witterung und
Wuchshöhe 1. Schnitt ab Anfang Juni, 2. Schnitt ab
Anfang Oktober bis spätestens Ende November
2 Schnitte.
Anfallendes Schnittgut ist vom AN fachgerecht zu
entsorgen.
Abrechnung in der Abwicklung
Menge: 21111,000 m2

**10.0002 Extensivrasenfläche (Wiese) mähen 1x**
Extensivrasenfläche, Wiese, Sukzessionsflächen mähen
auf 10cm. Anzahl der Schnitte: 1 im Herbst
Anfallendes Schnittgut ist vom AN fachgerecht zu
entsorgen.
Abrechnung in der Abwicklung
Menge: 200,000 m2

**10.0003 Gebrauchsrasen mähen 1x**
*** Bedarfsposition ohne GB
*** gemäß Ausführungsbeschreibung Gebrauchsrasen mähen 2x
*** wie Position 10.0001
jedoch Anzahl der Schnitte: 1
(Birkenhöhe)
Menge: 21111,000 m2

### 11 Siedlungsgebiet Birkholzaue

**11.0001 Gebrauchsrasen mähen 2x**
*** Bezugsbeschreibung
Gebrauchsrasen mähen auf 6cm. Je nach Witterung und
Wuchshöhe 1. Schnitt ab Anfang Juni, 2. Schnitt ab
Anfang Oktober bis spätestens Ende November
2 Schnitte.
Anfallendes Schnittgut ist vom AN fachgerecht zu
entsorgen.
Abrechnung in der Abwicklung
Menge: 1333,000 m2

**11.0002 Extensivrasenfläche (Wiese) mähen 1x**
Extensivrasenfläche, Wiese, Sukzessionsflächen mähen
auf 10cm. Anzahl der Schnitte: 1 im Herbst
Anfallendes Schnittgut ist vom AN fachgerecht zu
entsorgen.
Abrechnung in der Abwicklung
Menge: 10,000 m2

**11.0003 Gebrauchsrasen mähen 1x**
*** Bedarfsposition ohne GB
*** gemäß Ausführungsbeschreibung Gebrauchsrasen mähen 2x
*** wie Position 11.0001
jedoch Anzahl der Schnitte: 1
(Birkholzaue)
Menge: 1333,000 m2

### 12 Verrechnungssätze Arbeitskräfte, Geräte

**12.0001 Polier**
Arbeitskraftkosten Polier, einschließlich aller
Zuschläge.
Menge: 1,000 h

**12.0002 Facharbeiter**
Arbeitskraftkosten Facharbeiter, einschließlich aller
Zuschläge.
Menge: 1,000 h

**12.0003 Hilfskraft**
Arbeitskraftkosten Hilfskraft, einschließlich aller
Zuschläge.
Menge: 1,000 h

**12.0004 Frontlader**
Gerätekosten Frontlader bis 75 KW, einschließlich aller
Arbeitsmittel und Bedienungspersonal.
Menge: 1,000 h

**12.0005 LKW**
Gerätekosten LKW bis 5 t, einschließlich aller
Arbeitsmittel und Bedienungspersonal.
Menge: 1,000 h

USt %: 19,00
